# Gehölzpflege an der Bundeswasserstraße Donau 2025_26
Angebotsaufforderung (GAEB DA XML 3.2, DA83)
Projekt: 811W225B000109
Währung: EUR
Nebenangebote zugelassen: ja
Auftraggeber: WSA Donau MDK, Standort Regensburg, Erlanger Str. 1, 93059 Regensburg, Telefon 0941 8109-0, E-Mail wsa-donau-mdk@wsv.bund.de
Erstellt mit: GXML Toolbox V3.3 R20210630, iTWO_64 V10.0.894, 19.08.2025

## 1 Passau
Datum: 19.08.2025

### Abschnitt 1 Gehölzpflege ABz Passau

#### Unterabschnitt 1.1 Allgemeiner Teil und Ufersaum

**1.1.1 Bäume und Sträucher auf Stock setzen von Land aus**
Bäume bis BHD 7 cm und Sträucher nach Angaben des AG auf den Stock setzen, d. h. ebenerdig über dem Gelände absägen, aufladen und abtransportieren.
Die Arbeitsflächen sind teilweise nur über Flächen Dritter zu erreichen. Hierbei ist darauf zu achten, dass vor allem auf landwirtschaftlich genutzten Flächen keine Schäden an Flur und Aufwuchs hinterlassen werden.
Erschwernisse hierdurch, sowie durch das ebenerdige Nachschneiden von Stöcken, durch das mögliche kurzfristige Umsetzen von Geräten und Personal, das Arbeiten in der Böschung von Gräben und im unmittelbaren Ufersaum, durch den geringen zur Verfügung stehenden Arbeitsraum sowie durch längere Vorlieferentfernungen für Schnittgut und anderes Material sind in die Einheitspreise einzurechnen.
Das Material geht vollständig in das Eigentum des AN über und ist schadlos zu beseitigen.
Bestand: Laubbäume und Sträucher.
Höhe: bis 10 m.
Arbeitsbreite: bis 10 m.
Fläche: eben bis geneigt (1:2 und steiler).
Rückeentfernung: bis 200 m.
Stammdurchmesser: bis 7 cm BHD.
Menge: 8900,000 m2

**1.1.2 Fällen von Bäumen BHD < 20 cm von Land aus**
Bäume nach Angaben des AG fällen, d. h. ebenerdig über dem Gelände absägen, aufladen und abtransportieren.
Die Arbeitsflächen sind teilweise nur über Flächen Dritter zu erreichen. Hierbei ist darauf zu achten, dass vor allem auf landwirtschaftlich genutzten Flächen keine Schäden an Flur und Aufwuchs hinterlassen werden.
Erschwernisse hierdurch, sowie durch das ebenerdige Nachschneiden von Stöcken, durch das mögliche kurzfristige Umsetzen von Geräten und Personal, das Arbeiten in der Böschung von Gräben und im unmittelbaren Ufersaum, durch den geringen zur Verfügung stehenden Arbeitsraum sowie durch längere Vorlieferentfernungen für Schnittgut und anderes Material sind in die Einheitspreise einzurechnen.
Das Material geht vollständig in das Eigentum des AN über und ist schadlos zu beseitigen.
Bestand: Laubbäume.
Höhe: bis 28 m.
Arbeitsbreite: bis 10 m.
Fläche: eben bis geneigt (1:2 und steiler).
Rückeentfernung: bis 200 m.
Stammdurchmesser: von 7 cm bis 19 cm BHD.
Menge: 1815,000 Stck

**1.1.3 Fällen von Bäumen BHD 20 cm bis 39 cm von Land aus**
*** Bezugsbeschreibung
Bäume nach Angaben des AG fällen, (die Schnitthöhe darf höchstens 25 cm über Gelände liegen) aufladen und abtransportieren.
Die Arbeitsflächen sind teilweise nur über Flächen Dritter zu erreichen. Hierbei ist darauf zu achten, dass vor allem auf landwirtschaftlich genutzten Flächen keine Schäden an Flur und Aufwuchs hinterlassen werden.
Erschwernisse hierdurch, sowie durch das mögliche kurzfristige Umsetzen von Geräten und Personal, das Arbeiten in der Böschung von Gräben und im unmittelbaren Ufersaum, durch den geringen zur Verfügung stehenden Arbeitsraum sowie längere Vorlieferentfernungen für Schnittgut und anderes Material sind in die Einheitspreise einzurechnen.
Das Material geht vollständig in das Eigentum des AN über und ist schadlos zu beseitigen.
Bestand: Laubbäume.
Höhe: bis 28 m.
Arbeitsbreite: bis 10 m.
Fläche: eben bis geneigt (1:2 und steiler).
Rückeentfernung: bis 200 m.
Stammdurchmesser: von 20 cm bis 39 cm BHD.
Menge: 12,000 Stck

**1.1.4 Fällen von Bäumen BHD 40 cm bis 59 cm von Land aus**
*** wie Position 1.1.3
jedoch Stammdurchmesser von 40 cm bis 59 cm BHD.
Menge: 3,000 Stck

**1.1.5 Fällen von Bäumen BHD 60 cm bis 79 cm von Land aus**
*** wie Position 1.1.3
jedoch Stammdurchmesser von 60 cm bis 79 cm BHD.
Menge: 2,000 Stck

**1.1.21 Mulchen von Stockausschlag und Wurzelbrut**
Mulchen von Stockausschlag, Wurzelbrut, ein- bis zweijährigem Gehölzaufwuchs sowie von bereits geräumten oder zurückgeschnittenen (auf den Stock gesetzten) Flächen mit einem Forstmulcher. Die Flächen sind von Unrat zu säubern und nach Angaben des AG zu mulchen. Ein Teil der Flächen liegt auf Böschungen und kann nicht befahren werden, was den Einsatz eines Auslegermulchers (Reichweite max. 8 m) erforderlich macht. Das gemulchte Material darf entlang der Bundeswasserstraße und entlang der Binnenentwässerung nicht in die Fahrrinne bzw. Gräben abrutschen oder verdriften und die Schifffahrt bzw. den Abfluss beeinträchtigen. Erschwernisse hierdurch sind in den Einheitspreis einzurechnen.
Menge: 7800,000 m2

**1.1.22 Rückschnitt von Gehölzaufwuchs i. d. Wasserwechselzone u. Steinwurf**
Ein- und zweijähriger Gehölzaufwuchs in Wasserwechselzone und Steinwurf nach Angaben des AG ebenerdig über Gelände abschneiden, aufladen, fördern und abtransportieren. Die Arbeitsflächen befinden sich direkt am Ufersaum der Donau. Erschwernisse durch das Arbeiten an der Böschung, durch den geringen zur Verfügung stehenden Arbeitsraum, die unsicheren Standverhältnisse im Steinwurf sowie die längeren Vorlieferentfernungen für das Schnittgut (teilweise manuell) sind in den Einheitspreis einzurechnen. Das Material geht in das Eigentum des AN über und ist schadlos zu entsorgen.
Bestand: Sträucher, Stockausschlag, Wurzelbrut, Gehölzanflug.
Höhe: bis 3 m.
BHD: bis 7 cm.
Arbeitsbreite: bis max. 4 m.
Flächen: eben bis geneigt (1:2 und steiler).
Gerätereichweite: bis 15 m.
Menge: 3300,000 m2

#### Unterabschnitt 1.2 Bereich Betriebswege

**1.2.1 Lichtraumprofil einseitig 1 m tief, + Bäume < 10 cm BHD**
*** Bezugsbeschreibung
Fachgerechtes Zurückschneiden von Gehölzen entlang von Betriebswegen. Lichtraumprofil einseitig 1 m tief wieder herstellen. Sämtliche in das Lichtraumprofil hineinhängende Äste und Kronenteile sind fachgerecht zurückzuschneiden. In das Lichtraumprofil hineinwachsende Bäume und Sträucher sind ebenerdig abzuschneiden. Schnittgut aufladen und abtransportieren. Die Arbeitsflächen sind teilweise nur über Flächen Dritter zu erreichen. Hierbei ist darauf zu achten, dass vor allem auf landwirtschaftlich genutzten Flächen keine Schäden an Flur und Aufwuchs hinterlassen werden.
Erschwernisse hierdurch, sowie durch das ebenerdige Nachschneiden von Stöcken, durch das mögliche kurzfristige Umsetzen von Geräten und Personal, durch den geringen zur Verfügung stehenden Arbeitsraum sowie längere Vorlieferentfernungen für Schnittgut und anderes Material sind in die Einheitspreise einzurechnen. Das Material geht in das Eigentum des AN über und ist schadlos zu beseitigen.
Bestand: Bäume und Sträucher.
Stamm-/Astdurchmesser: bis 10 cm.
Mittlere Schnittfläche: bis 1,0 m neben dem Weg.
Höhe: bis 4,5 m.
Abrechnung nach laufende Meter Weg.
Menge: 1000,000 m

**1.2.3 Lichtraumprofil einseitig 2 m tief, + Bäume < 10 cm BHD**
*** wie Position 1.2.1
jedoch einseitig 2 m tief wieder herstellen.
Menge: 180,000 m

**1.2.4 Lichtraumprofil beidseitig 2 m tief, + Bäume < 10 cm BHD**
*** wie Position 1.2.1
jedoch beidseitig 2 m tief wieder herstellen.
Menge: 150,000 m

**1.2.5 Bäume aufasten bis 4,5 m Höhe**
Einzelbaum fachgerecht aufasten. Abgestorbene, trockene, gebrochene, kranke Äste, „Unglücksbalken“ sowie Äste im unteren Stammbereich nach Angaben des AG stammeben mit sauberer, senkrechter Schnittführung absägen ohne den Astkragen zu verletzen (entsprechend ZTV-Baumpflege).
Schnittgut aufladen und abtransportieren.
Die Arbeitsflächen befinden sich in unmittelbarer Nähe zu Flächen Dritter. Hierbei ist darauf zu achten, dass vor allem auf landwirtschaftlich genutzten Flächen keine Schäden an der Fläche/Aufwuchs zu hinterlassen sind.
Erschwernisse hierdurch sind in die Einheitspreise einzurechnen.
Das Material geht in das Eigentum des AN über und ist schadlos zu beseitigen.
Bestand: Laubbäume (meist Einzelbäume).
Baumhöhe: bis 20 m.
Arbeits-/Reichhöhe: bis 7 m.
Fläche: eben bis geneigt (neben Betriebswegen).
Menge: 30,000 Stck

#### Unterabschnitt 1.3 Bereich Binnenentwässerung

**1.3.1 Grabenschnitt wegseitig**
Fachgerechtes Zurückschneiden von Bäumen bis BHD 10 cm und Sträuchern auf der Grabenböschung zwischen Betriebsweg und Wasserlinie (wasserfreie Gräben bis zur Sohle) zur Wiederherstellung der Einsehbarkeit in die Gräben und der Aufrechterhaltung des Abflusses.
Bäume und Sträucher nach Angaben des AG ebenerdig über dem Gelände absägen, aufladen und abtransportieren.
Die Arbeitsflächen befinden sich in unmittelbarer Nähe zu Flächen Dritter. Hierbei ist darauf zu achten, dass vor allem auf landwirtschaftlich genutzten Flächen keine Schäden an der Fläche/Aufwuchs zu hinterlassen sind.
Erschwernisse hierdurch sind in die Einheitspreise einzurechnen.
Das Material geht in das Eigentum des AN über und ist schadlos zu beseitigen.
Bestand: Bäume und Sträucher, BHD < 10cm.
Höhe: bis 12 m.
Fläche: Grabenböschung 1:1,5 und steiler.
Gerätereichweite: mind. 7 m.
Abrechnung nach laufenden Metern Graben.
Menge: 10,000 m

**1.3.2 Grabenschnitt wasserseitig**
Fachgerechtes Fällen von Bäumen bis BHD 10 cm und Zurückschneiden von Sträuchern auf der gegenüberliegenden Grabenböschung.
Der Rückschnitt umfasst die Bäume und Sträucher inkl. Ihrer Äste, die in den Abfluß des Grabens oder in sein Lichtraumprofil hineinhängen und die Einsehbarkeit, Unterhaltung und den Wasserabfluß zwischen Wasserlinie (bei wasserfreien Gräben bis zur Sohle) und 2 m oberhalb der Böschungskante wasserseitig beeinträchtigen.
Bäume und Sträucher nach Angaben des AG ebenerdig über Geländeoberkante absägen, aufladen und abtransportieren.
Das Schnittmaterial geht in das Eigentum des AN über und ist schadlos zu beseitigen.
Die Arbeitsflächen befinden sich in umittelbarer Nähe zu Flächen Dritter. Hierbei ist darauf zu achten, dass vor allem auf landwirtschaftlich genutzten Flächen keine Schäden an Flur und Aufwuchs hinterlassen werden. Die Erschwernisse durch den erhöhten Aufwand beim Arbeiten neben wasserführenden Gräben, durch den geringen zur Verfügung stehenden Arbeitsraum und das Arbeiten in unmittelbarer Nähe zu Grundstücken Dritter sowie durch die längeren Vorlieferentfernungen für das Schnittgut sind in den Einheitspreis mit einzurechnen.
Bestand: Laubbäume u. Sträucher.
Höhe: bis 15 m.
Stammdurchmesser/Strauchtriebe: bis 10 cm BHD.
Mittlere Schnittfläche bis 1 m neben der Wasserlinie u. bis 10 m unter Geländeoberkante.
Arbeits-/Reichhöhe: 4,5 m.
Gerätereichweite: 15 m.
Menge: 100,000 m

#### Unterabschnitt 1.6 Stundensätze

**1.6.1 Stundensatz Vorarbeiter/Maschinenführer**
Stundensatz für Vorarbeiter, Maschinenführer, Spezialfacharbeiter (Lohngruppe 4 und 5).
Stundensatz für o. g. Arbeiter inklusive:
- Persönlicher Schutzausrüstung für Forstarbeiten (PSA)
- Werkzeug u. Material für Fällungsarbeiten bis Starkholz-Fällung
- Betriebs- und Schmierstoffe für Maschinen (MS, FS) und Werkzeug bis Starkholz-Fällung
- Lohnnebenkosten
Menge: 2,000 h

**1.6.2 Stundensatz Facharbeiter**
Stundensatz für Facharbeiter, Fachwerker
(Lohngruppe 2 und 3).
Stundensatz für o. g. Arbeiter inklusive:
- Persönlicher Schutzausrüstung für Forstarbeiten (PSA)
- Werkzeug u. Material für Fällungsarbeiten bis Starkholz-Fällung
- Betriebs- und Schmierstoffe für Maschinen (MS, FS) und Werkzeug bis Starkholz-Fällung
- Lohnnebenkosten
Menge: 2,000 h

**1.6.3 Stundensatz Forstspezial-Schlepper mit Seilwinde**
Stundensatz für einen Forstspezial-Schlepper (> 100 PS) mit Seilwinde und einer Zugkraft > 5 t.
Stundensatz (MAS) für o. g. Maschine inklusive:
- Maschinenführer
- Betriebs- u. Schmierstoffe
- Reparatur- und Wartungskosten
- Abschreibung und Verzinsung
Menge: 2,000 h

**1.6.4 Stundensatz Forstspezial-Schlepper mit Rückeanhänger und Ladekran**
Stundensatz für einen Forstspezial-Schlepper (> 100 PS) mit Rückewagen und Ladekran.
Stundensatz (MAS) für o. g. Maschine inklusive:
- Maschinenführer
- Betriebs- u. Schmierstoffe
- Reparatur- und Wartungskosten
- Abschreibung und Verzinsung
Menge: 2,000 h

#### Unterabschnitt 1.7 Entsorgung von Material Dritter

**1.7.1 Entsorgung von Material Dritter**
Entsorgung von Material Dritter (z. B. Geschwemmsel nach Hochwasser, etc.).
Nach Angaben des AG auch aus benachbarten Flächen (Anpflanzungen etc.) sammeln, auf messbare Haufen setzen und schadlos entsorgen.
Die Entsorgung allen Materials (Mähgut, überschüssiges Material, Treibgut, Unrat, Schutt, Steine, Gehölzteile wie Äste, etc.) erfolgt im Auftrag des AG entsprechend des Kreislaufwirtschaftsgesetzes (KrWG) und der Bioabfallverordnung (Bio-AbfV) nur an zugelassene Betriebe, die im Entsorgungsnachweis vom AN schriftlich genannt wurden. Ein Verbrennen vor Ort ist nicht gestattet.
Menge: 50,000 m3

#### Unterabschnitt 1.8 Verkehrsrechtliche Anordnungen

**1.8.1 Umsetzung verkehrsrechtliche Anordnung 1**
Durchführung einer Verkehrssicherungsmaßnahme im Gefährdungsbereich von Fußwegen, Radwegen und Parkplätzen.
Der AN beantragt rechtzeitig die erforderlichen verkehrsrechtlichen Anordnungen zur Durchführung von Fällungs- und Kronenpflegemaßnahmen in o. g. Bereichen. Der AG stellt die für die Beantragung erforderlichen Pläne und Karten.
Der AN stellt die in der verkehrsrechtlichen Anordung geforderte Beschilderung (inkl. Ampelanlagen und Sicherungsposten, soweit erforderlich) und richtet die Baustelle danach ein. Nach Beendigung der Arbeiten räumt der AN die Baustelle vollständig. Die Erschwernisse daraus sowie die Kosten für Beantragung und Umsetzung der verkehrsrechtlichen Anordnungen, das Aufstellen und Räumen der Beschilderung/Ampelanlagen/Sicherungsposten etc. sind in den Einheitspreis einzurechnen.
Menge: 2,000 Stck
